# Fondo de junta, referencia Joint de Kerakoll. Diámetro: 20 mm

- Propiedad del archivo: CONSTRUNARIO
- Formato: FIEBDC-3/2012
- Programa: Construnario Versión 3.51
- Fecha de los precios: 28/02/2024
- Divisa: EUR

**03532_KER** m Fondo de junta, referencia Joint de Kerakoll. Diámetro: 20 mm
Precio: 1.46
Fondo de junta de polietileno expandido de células cerradas, exento de CFC y HCFC, para el relleno estático y conexiones dinámicas con diferentes grados de expansión. Joint permite el dimensionamiento de las juntas de movimiento en pavimentos industriales, comerciales, piscinas y fachadas, antes del sellado final con sellantes eco-compatibles Silicone Color, Neutro Color, Silicone y sellantes de la línea Fugabella Eco. Código EAN: 8021704035329
