# Banda adhesiva de butilo, referencia Aquastop BT de Kerakoll

- Propiedad del archivo: CONSTRUNARIO
- Formato: FIEBDC-3/2012
- Programa: Construnario Versión 3.51
- Fecha de los precios: 28/02/2024
- Divisa: EUR

**05001_KER** m Banda adhesiva de butilo, referencia Aquastop BT de Kerakoll
Precio: 8.23
Banda adhesiva de butilo revestida de polipropileno no tejido, alcalino resistente, de elevada adhesión, provista posteriormente de una película siliconada, cortada a media anchura, para juntas perimetrales en presencia de lámina bituminosa, PVC, madera, policarbonato, vidrio, material plástico o metal en los sistemas Laminados Kerakoll.
