# Malla especial de armadura de fibra de vidrio alcalino resistente, referencia Aquastop AR1 de Kerakoll

- Propiedad del archivo: CONSTRUNARIO
- Formato: FIEBDC-3/2012
- Programa: Construnario Versión 3.51
- Fecha de los precios: 28/02/2024
- Divisa: EUR

**05009_KER** u Malla especial de armadura de fibra de vidrio alcalino resistente, referencia Aquastop AR1 de Kerakoll
Precio: 2.30
Malla especial de armadura de fibra de vidrio alcalino resistente. El uso de Aquastop AR1 garantiza la verificación del peso total del producto aplicado, para garantizar la cobertura total del soporte, y orienta la aplicación para obtener un soporte impermeable y plano.
