# Tratamiento quita cera, referencia Remover Pro de Kerakoll

- Propiedad del archivo: CONSTRUNARIO
- Formato: FIEBDC-3/2012
- Programa: Construnario Versión 3.51
- Fecha de los precios: 28/02/2024
- Divisa: EUR

**06450** l Tratamiento quita cera, referencia Remover Pro de Kerakoll
Precio: 12.03
Detergente desencerante concentrado ecocompatible, para la eliminación de viejas ceras, aceites y grasas en pavimentos de resina, materiales resilientes, mármol, cerámica. Específico para la preparación de pavimentos Cementoresina e Microresina Floor antes de la aplicación de Care Pro. Idóneo para desengrasar y limpiar a fondo pavimentos cerámicos, de mármol y de gres antes de la aplicación con adhesivos inorgánicos minerales de la línea H40. Código EAN: 8021704064503
