# Adhesivo orgánico mineral, referencia L34 Evolution Rapid de Kerakoll. Parte A + B claro - 4,7 + 0,3 kg (monopack 4,7+0,3 kg)

- Propiedad del archivo: CONSTRUNARIO
- Formato: FIEBDC-3/2012
- Programa: Construnario Versión 3.51
- Fecha de los precios: 28/02/2024
- Divisa: EUR

**07630_KER** kg Adhesivo orgánico mineral, referencia L34 Evolution Rapid de Kerakoll. Parte A + B claro - 4,7 + 0,3 kg (monopack 4,7+0,3 kg)
Precio: 8.53
Adhesivo orgánico mineral de reticulado y endurecimiento rápidos, para la colocación de alta resistencia de parquet. L34 Evolution Rapid desarrolla rápidos tiempos de reticulado y puesta en servicio, incluso en bajas temperaturas. Garantiza niveles de seguridad superiores en la colocación del parquet de cualquier formato y de especie de madera, sobre cualquier tipo de soporte y mantiene una prolongada trabajabilidad, similar a la de los adhesivos de reticulado normal. Código EAN: 8021704076308
