# Estuco natural certificado, referencia Biocalce Estuco de Kerakoll. Blanco. Envase: botes 25 kg

- Propiedad del archivo: CONSTRUNARIO
- Formato: FIEBDC-3/2012
- Programa: Construnario Versión 3.51
- Fecha de los precios: 28/02/2024
- Divisa: EUR

**10624_KER** kg Estuco natural certificado, referencia Biocalce Estuco de Kerakoll. Blanco. Envase: botes 25 kg
Precio: 4.05
Estuco natural certificado, eco-compatible, a base de cal en pasta pura seleccionada CL 90-S, conforme a la norma EN 459-1, y tierras coloreadas. Biocalce Estuco es idóneo para la decoración altamente transpirable de enfoscados civiles y de saneamiento, puede ser aplicado sobre enfoscados nuevos de origen mineral, enfoscados y estucos históricos bien conservados (integración materia/restauración), cornisas, pilastras y ornamentaciones. Código EAN: 8021704106241
