# Enfoscado técnico compuesto natural con matriz mineral, referencia Geocalce Tenace de Kerakoll

- Propiedad del archivo: CONSTRUNARIO
- Formato: FIEBDC-3/2012
- Programa: Construnario Versión 3.51
- Fecha de los precios: 28/02/2024
- Divisa: EUR

**13664_KER** kg Enfoscado técnico compuesto natural con matriz mineral, referencia Geocalce Tenace de Kerakoll
Precio: 0.88
Enfoscado técnico compuesto natural con matriz mineral formado por cal hidráulica natural NHL y Geoligante, con tecnología TPI 3D para el enfoscado transpirable, con riesgo de fisuración nulo y aplicable en elevado espesor hasta 30 mm en una sola mano. Clase CS III y M5. Geocalce Tenace es un geomortero con doble marcado, clase de resistencia a compresión CS III según la norma EN 998-1 y M5 según la norma EN 998-2. Específico para el enfoscado garantizado anti-fractura, aplicable incluso en elevado espesor de hasta 30 mm en una sola mano. Gracias a sus propiedades, es específico para el refuerzo estructural de los edificios, para encamisados antivuelco o encamisados anticolapaso para forjados cerámicos. Idóneo como enfoscado de acabado en espesor en los sistemas certificados de refuerzo estructural, mejora y adaptación sísmica. Código EAN: 8021704136644
