# Adhesivo orgánico mineral certificado, eco-compatible, referencia L34 Hybrid de Kerakoll. Color: claro

- Propiedad del archivo: CONSTRUNARIO
- Formato: FIEBDC-3/2012
- Programa: Construnario Versión 3.51
- Fecha de los precios: 28/02/2024
- Divisa: EUR

**16868_KER** kg Adhesivo orgánico mineral certificado, eco-compatible, referencia L34 Hybrid de Kerakoll. Color: claro
Precio: 8.97
Adhesivo orgánico mineral certificado, eco-compatible elástico para la colocación de alta resistencia de parquet. L34 Hybrid desarrolla un perfecto equilibrio entre fuerza de adhesión y elasticidad que garantiza la colocación segura de parquet prebarnizado y tradicional sobre cualquier tipo de soporte. Código EAN: 8021704168683
