# Protector consolidante hidrorrepelente de alto poder difusor, referencia Kerakover Acrilsilossanico de Kerakoll. Envase: 5 l

- Propiedad del archivo: CONSTRUNARIO
- Formato: FIEBDC-3/2012
- Programa: Construnario Versión 3.51
- Fecha de los precios: 28/02/2024
- Divisa: EUR

**19302_KER** l Protector consolidante hidrorrepelente de alto poder difusor, referencia Kerakover Acrilsilossanico de Kerakoll. Envase: 5 l
Precio: 17.55
Protector consolidante hidrorrepelente de alto poder difusor. Kerakover Acrilsilossanico, a base de resinas al disolvente, desarrolla su acción tanto sobre materiales naturales como artifi ciales, manteniendo la transpirabilidad. Específico para hormigón según la norma EN 1504-2. Código EAN: 8021704193029
