# Revestimiento orgánico mineral eco-compatible, referencia Kerakover Silox Finish 0,7 de Kerakoll. Coloreado A. Envase: 25 kg

- Propiedad del archivo: CONSTRUNARIO
- Formato: FIEBDC-3/2012
- Programa: Construnario Versión 3.51
- Fecha de los precios: 28/02/2024
- Divisa: EUR

**21804A_KER** l Revestimiento orgánico mineral eco-compatible, referencia Kerakover Silox Finish 0,7 de Kerakoll. Coloreado A. Envase: 25 kg
Precio: 9.12
Revestimiento orgánico mineral eco-compatible, coloreado en masa, a base de resinas siloxánicas al agua. Kerakover Silox Finish realiza revestimientos decorativos de espesor, altamente transpirables y protectores, resistentes a las algas y a los agentes atmosféricos. Óptima trabajabilidad, elevada calidad estética y efecto compacto. Interiores y exteriores.
