# Sellante decorativo para fachadas y mármoles , referencia Neutro Color de Kerakoll. Color: 08

- Propiedad del archivo: CONSTRUNARIO
- Formato: FIEBDC-3/2012
- Programa: Construnario Versión 3.51
- Fecha de los precios: 28/02/2024
- Divisa: EUR

**50340_KER** u Sellante decorativo para fachadas y mármoles , referencia Neutro Color de Kerakoll. Color: 08
Precio: 24.60
Sellante decorativo para fachadas y mármoles en 12 colores de design. Producto green para bioconstrucción. Neutro Color desarrolla una reticulación neutra sin componentes migrantes inestables garantizando el sellado sin formación de sombras ni manchas en las superficies delicadas de mármoles y piedras naturales. Código EAN: 8021704503408
