# Sellante acrílico pintable para rellenar fisuras y grietas, referencia Hyper Fill de Kerakoll

- Propiedad del archivo: CONSTRUNARIO
- Formato: FIEBDC-3/2012
- Programa: Construnario Versión 3.51
- Fecha de los precios: 28/02/2024
- Divisa: EUR

**50506_KER** u Sellante acrílico pintable para rellenar fisuras y grietas, referencia Hyper Fill de Kerakoll
Precio: 5.00
Hyper Fill es específico para sellar la junta entre mampostería o enfoscado y puertas o ventanas, antes de pintar y para rellenar grietas. Pintable Suave para extrudir Rápido Resistente a los rayos UV Efecto superficial liso Envase cartucho 300 ml Rendimiento ver ficha técnica Conservación ˜ 18 meses Código EAN: 3663588002568
