# Mortero mineral eco-compatible, referencia Prestocem Eco de Kerakoll. Envase: 4x5 kg

- Propiedad del archivo: CONSTRUNARIO
- Formato: FIEBDC-3/2012
- Programa: Construnario Versión 3.51
- Fecha de los precios: 28/02/2024
- Divisa: EUR

**70101_KER** kg Mortero mineral eco-compatible, referencia Prestocem Eco de Kerakoll. Envase: 4x5 kg
Precio: 0.73
Mortero mineral eco-compatible, tixotrópico, de fraguado y endurecimiento ultrarrápidos, idóneo para la fijación de alta resistencia. Prestocem Eco es idóneo para la fijación de alta resistencia de barandillas, marcos, ménsulas, aldabas, tubos corrugados y cajas para instalaciones eléctricas. Código EAN: 8432523701010
