# Alisador natural certificado, referencia Biocalce Revoco Fino de Kerakoll. Envase 25 kg

- Propiedad del archivo: CONSTRUNARIO
- Formato: FIEBDC-3/2012
- Programa: Construnario Versión 3.51
- Fecha de los precios: 28/02/2024
- Divisa: EUR

**70226_KER** kg Alisador natural certificado, referencia Biocalce Revoco Fino de Kerakoll. Envase 25 kg
Precio: 0.88
Alisador natural certificado, eco-compatible, de cal natural pura NHL 3.5 conforme a la norma EN 459-1 para el acabado de grano fino altamente transpirable de enfoscados. Biocalce Revoco Fino es un alisador transpirable para intervenciones de acabado superficial de grano fino de enfoscados civiles y de saneamiento en los ciclos Biocalce. Código EAN: 8432523702260
