# Eqipo de reciclaje de aguas grises, GW-78 de Hidro-Water. Depósito+recicladora: 78000 l/día

- Propiedad del archivo: CONSTRUNARIO
- Formato: FIEBDC-3/2012
- Programa: Construnario Versión 3.51
- Fecha de los precios: 27/02/2024
- Divisa: EUR

**HID_GW_78** u Eqipo de reciclaje de aguas grises, GW-78 de Hidro-Water. Depósito+recicladora: 78000 l/día
Equipos formadas por: (GW-X) depósito de entrada + recicladora, (DX) depósito agua tratada y grupo de presión. Como opcional, recomendamos coloración para puestas en marcha. Las configuraciones son estándar, aunque pueden variar técnicamente sin previo aviso. Verificar con un técnico la idoneidad de los elementos propuestos. Conexión entrada: 160 Potencia instalada 5,5 Kw
