# Rejilla transversal de 8 mm para rebosadero, AP-11107 de Hidro-Water. Medidas: 195 x 22mm. Recta

- Propiedad del archivo: CONSTRUNARIO
- Formato: FIEBDC-3/2012
- Programa: Construnario Versión 3.51
- Fecha de los precios: 27/02/2024
- Divisa: EUR

**HID_AP_11107** u Rejilla transversal de 8 mm para rebosadero, AP-11107 de Hidro-Water. Medidas: 195 x 22mm. Recta
Precio: 0.82
Rejilla transversal de 8 mm para rebosadero, AP-11107 de Hidro-Water. Medidas: 195 x 22mm. Recta Rebosaderos de calidad. Seguridad La nueva rejilla transversal de 8 mm para curvas con respecto al reglamento de seguridad EN-13451-1 y EN-13451-2. Absorción Gracias a la disposición transversal de las barras de la rejilla al borde de la piscina, se evita el desbordamiento de las aguas. Resistencia Resistentes a la acción de los rayos UV e inalterable a los agentes químicos y atmosféricos. DISEÑO Maximixa la evacuación del agua de la piscina, al mismo tiempo que ofrece un firme apoyo a los bañistas. Unidad/metro: 45 Rejillas rectas para rebosadero Código EAN: 8435443217852
