# Kit Filtro 3 piezas, FI-5002-04 de Hidro-Water. Conexión: 1”

- Propiedad del archivo: CONSTRUNARIO
- Formato: FIEBDC-3/2012
- Programa: Construnario Versión 3.51
- Fecha de los precios: 27/02/2024
- Divisa: EUR

**HID_FI_5002_04** u Kit Filtro 3 piezas, FI-5002-04 de Hidro-Water. Conexión: 1”
Precio: 34.00
Kit Filtro 3 piezas, FI-5002-04 de Hidro-Water. Conexión: 1” Conexión: 1” Con cartucho, soporte y llave. Incluye porta cartuchos 3 piezas, cartucho bobinado 50µ, soporte simple y llave. Código EAN: 8435443209253
