# Descalcificador de 2 cuerpos automáticos Clack, modelo RMV-166L WS1CI UF de Hidro-Water

- Propiedad del archivo: CONSTRUNARIO
- Formato: FIEBDC-3/2012
- Programa: Construnario Versión 3.51
- Fecha de los precios: 27/02/2024
- Divisa: EUR

**HID_UF_3202_08** u Descalcificador de 2 cuerpos automáticos Clack, modelo RMV-166L WS1CI UF de Hidro-Water
Precio: 1954.00
Descalcificador de 2 cuerpos automáticos Clack, modelo RMV-166L WS1CI UF de Hidro-Water • Su diseño especial permite caudales de servicio (hasta 6 m³/h) y contralavados óptimos • Botella construida en poliéster reforzado con fibra de vidrio (PRFV) • Frecuencia de regeneración de 1 a 28 días • Mezclador de dureza integrado • Turbina para el control del volumen de agua tratada • Conexión 1” • Carga de resina de uso alimentario, de alta capacidad para un alto rendimiento • Presión de trabajo: 2,5 a 6 Bar • Temperatura máxima: 43ºC • Tensión eléctrica: 200~240V 50/60Hz 15Vcc Descalcificador de 2 cuerpos automáticos para la eliminación de la dureza mediante resinas de intercambio iónico. Bajo consumo de sal. Válvula volumétrica Clack WS1CI UF, programador digital y regeneración retardada o instantánea a contracorriente Código EAN: 8435443215094
