# Sistema de ósmosis industrial serie B-MP, RO-B640-MP de Hidro-Water. Producción (l/h): 1200

- Propiedad del archivo: CONSTRUNARIO
- Formato: FIEBDC-3/2012
- Programa: Construnario Versión 3.51
- Fecha de los precios: 27/02/2024
- Divisa: EUR

**HID_RO_0404_06** u Sistema de ósmosis industrial serie B-MP, RO-B640-MP de Hidro-Water. Producción (l/h): 1200
Precio: 12373.00
Sistema de ósmosis industrial serie B-MP, RO-B640-MP de Hidro-Water. Producción (l/h): 1200 1. Microfiltración de 5 micras 2. Presostato de mínima 3. Bomba de alta presión centrifuga vertical en acero inoxidable 316 4. Membrana de ósmosis inversa de alto rechazo de sales (4” o 8” dependiendo del modelo) 5. Electroválvula de entrada en latón 6. Electroválvula de arrastre en latón 7. Manómetro de entrada 8. Manómetro presión bomba 9. Manómetro de rechazo 10. Caudalímetro de permeado 11. Caudalímetro de rechazo 12. Caudalímetro de recirculación 13. Medidor de conductividad en la línea de permeado 14. Llave de regulación de rechazo 15. Llave de regulación de recirculación 16. Programador eléctrico modelo RO-HW2 17. Cuadro marcha - paro 18. Estructura en acero inoxidable 304 19. Línea de baja presión construida en PVC-PN16 20. Línea de alta presión construida en acero inoxidable 320 Los sistemas de ósmosis de la serie B-MP son equipos diseñados para tratar aguas con una salinidad de hasta 1.500 ppm, produciendo agua con un bajo contenido en sales; para su uso en aplicaciones de potabilización, agua de servicio y agua para diferentes procesos semi-industriales y/o industriales. La producción de los sistemas de ósmosis de la serie B varía desde 200 L/h hasta 8.000 L/h. REQUERIMIENTOS • Tensión eléctrica: 380 - 400 VAC – 50 Hz • Presión de alimentación: 3 – 5 Bar • Temperatura de diseño: 20ºC • TDS de entrada máximo: 1.500 ppm OPCIONES • Sistema de flushing • Sistema de mezcla • Autómata programable PLC UNITRONICS M91 • Medidor de conductividad del agua bruta • Medidor potencial Redox agua bruta • Medidor pH agua bruta Código EAN: 8435443213762
