# Contador emisor impulsos, CO-0402-06 de Hidro-Water. Rosca: 50mm 1 imp/10L

- Propiedad del archivo: CONSTRUNARIO
- Formato: FIEBDC-3/2012
- Programa: Construnario Versión 3.51
- Fecha de los precios: 27/02/2024
- Divisa: EUR

**HID_CO_0402_06** u Contador emisor impulsos, CO-0402-06 de Hidro-Water. Rosca: 50mm 1 imp/10L
Precio: 515.00
Contador emisor impulsos, CO-0402-06 de Hidro-Water. Rosca: 50mm 1 imp/10L • Cuerpo en latón • Se suministra con tuerca y racord macho • Relojería perfectamente sellada • Transmisión magnética • Aptos para agua fría • Aprobado CE clase B Rosca 50mm 1 imp/10L Código EAN: 8435443203244
