# Imprimación endurecedora a base de resinas de poliuretano, Impladur de Grupo Puma. 5l. 6 botes/caja - de Puma

- Propiedad del archivo: CONSTRUNARIO
- Formato: FIEBDC-3/2012
- Programa: Construnario Versión 3.51
- Fecha de los precios: 29/02/2024
- Divisa: EUR

**9101905PUM** u Imprimación endurecedora a base de resinas de poliuretano, Impladur de Grupo Puma. 5l. 6 botes/caja - de Puma
Precio: 40.40
Imprimación endurecedora a base de resinas de poliuretano y en base disolvente para la fijación de soportes disgregables antes de la aplicación de Morteros Monocapa, Morteros Cola, Morteros de Nivelación, etc. No aplicar Impladur sobre soportes de cartón yeso, ni sobre soportes sin absorción. Tampoco sobre soportes mojados, helados ni con tiempo muy caluroso. Evitar la formación de película por acumulación de producto. Esta imprimación, al ser un producto inflamable y volátil, aplicar en lugares ventilados. La limpieza de los útiles se debe realizar con white spirit. Código EAN: 8429340910183
