# Luminaria vial antivandálica, Evolución P de ATP. Diseño circular y difusor plano con 6 ópticas intercambiables

- Propiedad del archivo: CONSTRUNARIO
- Formato: FIEBDC-3/2012
- Programa: Construnario Versión 3.51
- Fecha de los precios: 08/03/2024
- Divisa: EUR

**ATP_EVOLUP** u Luminaria vial antivandálica, Evolución P de ATP. Diseño circular y difusor plano con 6 ópticas intercambiables
Luminaria vial antivandálica, Evolución P de ATP. Diseño circular y difusor plano con 6 ópticas intercambiables Acoplamiento de serie Ø 50 / 60 mm. Alimentación LED 220-240 V 50-60 Hz Altura máxima recomendada 12 m. Peso en vacio 8,6 Kg. Posibilidad de fotocélula Bajo pedido. Disipador Laminar ® Diseñado y patentado internacionalmente por ATP para maximizar la vida útil de nuestra nueva generación de luminarias LED de alto rendimiento. KitLED® La manera más sencilla, rápida y económica de sustituir cualquier fuente de luz de descarga por la tecnología LED más avanzada del mercado. Adaptador con rótula regulable Rótula que facilita la instalación y orientación de la luminaria. Permite inclinar la luminaria en intervalos de 5º o colocarla en posición horizontal o vertical. Conector IP68 Conector tubular IP68 incorporado para una instalación rápida y segura del alumbrado público. Evita tener que hacer las conexiones en el interior de la luminaria facilitando su instalación. Incluido en todas las luminarias ATP. Colores: negro/gris claro/gris oscuro/verde
