# Endurecedor en polvo no metálico para pavimentos, Sikafloor®-2 SynTop ES de Sika. Gris cementoso

- Propiedad del archivo: CONSTRUNARIO
- Formato: FIEBDC-3/2012
- Programa: Construnario Versión 3.51
- Fecha de los precios: 29/07/2024
- Divisa: EUR

**118766SIK** kg Endurecedor en polvo no metálico para pavimentos, Sikafloor®-2 SynTop ES de Sika. Gris cementoso
Precio: 0.86
Sikafloor®-2 SynTop ES Endurecedor en polvo no metálico para pavimentos Descripción del Producto El Sikafloor®-2 SynTop ES es un endurecedor en polvo para hormigón, de un solo componente, sintético, premezclado y coloreado, compuesto de cemento, agregados duros, pigmentos y aditivos compatibles. Usos . El Sikafloor®-2 SynTop ES proporciona un acabado superficial endurecido para pavimentos monolíticos de hormigón. Cuando se espolvorea y se fratasa sobre pavimentos de hormigón fresco forma una superficie coloreada, lisa y de muy alta resistencia a la abrasión. . Sus usos típicos son almacenes, centros de distribución, fábricas, muelles de carga, hangares, centros de bricolaje, centros comerciales, zonas públicas y museos. Código EAN: 8428868049818
