# Aerosol limpiador, SikaBoom® Limpiador de Sika. 500 cm3

- Propiedad del archivo: CONSTRUNARIO
- Formato: FIEBDC-3/2012
- Programa: Construnario Versión 3.51
- Fecha de los precios: 30/07/2024
- Divisa: EUR

**402033SIK** u Aerosol limpiador, SikaBoom® Limpiador de Sika. 500 cm3
Precio: 8.95
SikaBoom® Limpiador Limpiador de espuma de poliuretano fresco Descripción del producto Sika Boom® Limpiador es un producto de limpieza en frío, fuertemente activo, para limpiar la espuma de poliuretano fresca o para reblandecerla cuando esta ya ha endurecido. Código EAN: 8428868018166
