# Mortero autonivelante cementoso modificado con polímeros p/recrecidos 1-10 mm, Sikafloor®-100 Level (ES) de Sika.Gris

- Propiedad del archivo: CONSTRUNARIO
- Formato: FIEBDC-3/2012
- Programa: Construnario Versión 3.51
- Fecha de los precios: 30/07/2024
- Divisa: EUR

**625481SIK** kg Mortero autonivelante cementoso modificado con polímeros p/recrecidos 1-10 mm, Sikafloor®-100 Level (ES) de Sika.Gris
Precio: 0.86
Sikafloor®-100 Level (ES) Mortero autonivelante cementoso modificado con polímeros para recrecidos de 1 a 10 mm. C30-F5. Descripción del producto Mortero autonivelante adecuado para interiores. Se caracteriza por sus buenas propiedades de aplicación, para una carga media de compuesto de nivelación utilizable. Usos Es adecuado para rellenar, alisar y nivelar los soportes antes de aplicar baldosas cerámicas, revestimientos textiles y elásticos (vinilo, linóleo) para zonas residenciales y no industriales interiores y sin presencia de humedad por ascensión capilar. Código EAN: 7612895583778
