# Emulsión bituminosa de carácter aniónico, sin cargas, Igol®-A de Sika. Negro. 25 kg

- Propiedad del archivo: CONSTRUNARIO
- Formato: FIEBDC-3/2012
- Programa: Construnario Versión 3.51
- Fecha de los precios: 30/07/2024
- Divisa: EUR

**93806SIK** kg Emulsión bituminosa de carácter aniónico, sin cargas, Igol®-A de Sika. Negro. 25 kg
Precio: 2.83
Emulsión bituminosa preparada con agentes emulsionantes químicos de carácter aniónico y sin cargas, de muy alta fluidez. Muy fácil aplicabilidad, debido a su gran fluidez. Base agua, totalmente exento de disolventes. No inflamable. Económica, con bajo espesor de capa. Código EAN: 8428868020572
