# Aceite de desencofrado para todo tipo de encofrados, Sika Separol-606 W de Sika. Garrafa: 25l

- Propiedad del archivo: CONSTRUNARIO
- Formato: FIEBDC-3/2012
- Programa: Construnario Versión 3.51
- Fecha de los precios: 30/07/2024
- Divisa: EUR

**SIK_697539** l Aceite de desencofrado para todo tipo de encofrados, Sika Separol-606 W de Sika. Garrafa: 25l
Precio: 3.66
Agente de desencofrado de hormigones y morteros, formulado en base emulsión acuosa, listo para su uso, y de color blanco, especialmente recomendado para hormigones prefabricados. USOS Se utiliza como agente de desencofrado en obras, pero está especialmente recomendado en plantas de prefabricados de hormigón. Los casos en los que se aplica son los siguientes: ? Hormigones colocados por métodos tradicionales (con vibración) o hormigones autocompactables (sin vibración). ? Hormigón arquitectónico. ? Se utiliza sobre todo tipo de encofrados. CARACTERISTICAS / VENTAJAS ? El hormigón no se ensucia y no presenta manchas después del desmoldeo o desencofrado. ? Evita la adherencia del hormigón o de la lechada superficial con las superficies tratadas. ? Se pueden obtener paramentos de alta calidad. ? Gran rendimiento y fácil manejo, lo cual supone un ahorro económico. ? Permite la aplicación posterior de revestimientos o pinturas. ? Se prolonga la duración de utilización de los encofrados. Código EAN: 7612895769912
