# Mortero monocapa para la decoración de impermeabilización de fachadas, Cotegran NG de Sika, amarillo 21

- Propiedad del archivo: CONSTRUNARIO
- Formato: FIEBDC-3/2012
- Programa: Construnario Versión 3.51
- Fecha de los precios: 30/07/2024
- Divisa: EUR

**SIK_718469** kg Mortero monocapa para la decoración de impermeabilización de fachadas, Cotegran NG de Sika, amarillo 21
Precio: 13.65
Mortero monocapa para la decoración de impermeabilización de fachadas Revestimiento continuo ligero para el acabado decorativo de las fachadas y su protección frente al agua de lluvia Impermeable al agua de lluvia Permeable al vapor de agua Adherencia perfecta y continua sobre el soporte Código EAN: 7612895821474
