# Mortero monocapa acabado árido proyectado, Cotegran RPB de Sika, rojo Alicante

- Propiedad del archivo: CONSTRUNARIO
- Formato: FIEBDC-3/2012
- Programa: Construnario Versión 3.51
- Fecha de los precios: 30/07/2024
- Divisa: EUR

**SIK_718491** u Mortero monocapa acabado árido proyectado, Cotegran RPB de Sika, rojo Alicante
Precio: 13.95
Mortero monocapa para la decoración e impermeabilización de fachada, acabado árido proyectado Revestimiento continuo semiligero para el acabado decorativo de las fachadas y su protección frente al agua de lluvia Impermeable al agua de lluvia Permeable al vapor de agua Adherencia perfecta y continua sobre el soporte Código EAN: 7612895821580
