# Espuma expansiva, Sika Boom®-151 Multiposition de Sika

- Propiedad del archivo: CONSTRUNARIO
- Formato: FIEBDC-3/2012
- Programa: Construnario Versión 3.51
- Fecha de los precios: 30/07/2024
- Divisa: EUR

**SIK_691755** u Espuma expansiva, Sika Boom®-151 Multiposition de Sika
Precio: 6.62
Sika Boom®-151 Multiposition es una espuma de poliuretano, monocomponente, auto expansiva, de aplicación manual. Su fórmula especial, en combinación con la válvula de seguridad, permite las aplicaciones en todas las posiciones (360 °C). Espuma multiposición. Puede ser aplicada en todas las posiciones (360 °C) Válvula de seguridad para una mayor vida útil No contiene parafinas cloradas Código EAN: 7612895746401
