# Espuma de poliuretano autoexpandible, Sika Boom®-580 de Sika

- Propiedad del archivo: CONSTRUNARIO
- Formato: FIEBDC-3/2012
- Programa: Construnario Versión 3.51
- Fecha de los precios: 30/07/2024
- Divisa: EUR

**SIK_754061** u Espuma de poliuretano autoexpandible, Sika Boom®-580 de Sika
Precio: 5.93
Sika Boom®-580 es una espuma de poliuretano monocomponente autoexpandible; para usos generales; fabricada para aplicación profesional, que se aplica mediante pistola dispensadora. Aplicación profesional con pistola dispensadora Buen aislamiento térmico Eficaz amortiguación acústica
