# Sellador de silicona de curado neutro, SikaSeal-174 de Sika. Negro

- Propiedad del archivo: CONSTRUNARIO
- Formato: FIEBDC-3/2012
- Programa: Construnario Versión 3.51
- Fecha de los precios: 30/07/2024
- Divisa: EUR

**SIK_771739** u Sellador de silicona de curado neutro, SikaSeal-174 de Sika. Negro
Precio: 4.10
SikaSeal®-174 es un sellador alcoxi de curado neutro. Se utiliza para sellar perímetros de puertas y ventanas, así como instalaciones sanitarias. Muy buena resistencia a la exposición a rayos UV Muy buena resistencia a la intemperie No se descuelga Código EAN: 7612895943329
