# Monomando para fregadero mural, referencia 180701CCB14 de la serie Titanium de Ramón Soler. Caño conformado corto de 14 cm - Serie Titanium de Ramón Soler

- Propiedad del archivo: CONSTRUNARIO
- Formato: FIEBDC-3/2012
- Programa: Construnario Versión 3.51
- Fecha de los precios: 19/03/2024
- Divisa: EUR

**180701CCB14_RSO** u Monomando para fregadero mural, referencia 180701CCB14 de la serie Titanium de Ramón Soler. Caño conformado corto de 14 cm - Serie Titanium de Ramón Soler
Precio: 98.80
Grifo de fregadero mural con caño corto 14cm, cromado Diamond Finish, sistema S2 de ahorro de agua del 50%, limitador de temperatura y sistema anticorrosión patentado Código EAN: 8428506016684
