# Monomando de baño-ducha, referencia 210501S de la serie Urban Chic de Ramón Soler. Sin equipo de ducha, con vidrio de seguridad - Serie Urban Chic de Ramón Soler

- Propiedad del archivo: CONSTRUNARIO
- Formato: FIEBDC-3/2012
- Programa: Construnario Versión 3.51
- Fecha de los precios: 19/03/2024
- Divisa: EUR

**210501S_RSO** u Monomando de baño-ducha, referencia 210501S de la serie Urban Chic de Ramón Soler. Sin equipo de ducha, con vidrio de seguridad - Serie Urban Chic de Ramón Soler
Precio: 353.30
Monomando de baño-ducha sin equipo de ducha, con vidrio de seguridad Código EAN: 8428506024047
