# Conjunto monomando de ducha empotrado 2 vías con placa de acero inoxidable, sin equipo de ducha - Serie Urban Chic de Ramón Soler

- Propiedad del archivo: CONSTRUNARIO
- Formato: FIEBDC-3/2012
- Programa: Construnario Versión 3.51
- Fecha de los precios: 19/03/2024
- Divisa: EUR

**211502S_RSO** u Conjunto monomando de ducha empotrado 2 vías con placa de acero inoxidable, sin equipo de ducha - Serie Urban Chic de Ramón Soler
Precio: 246.20
Conjunto monomando de ducha empotrado 2 vías con placa de acero inoxidable, sin equipo de ducha Código EAN: 8428506024191
