# Monomando empotrado para lavabo, referencia 342001ONC de la serie Tzar de Ramón Soler. Con placa. Oro cepillado - Serie Tzar de Ramón Soler

- Propiedad del archivo: CONSTRUNARIO
- Formato: FIEBDC-3/2012
- Programa: Construnario Versión 3.51
- Fecha de los precios: 19/03/2024
- Divisa: EUR

**342001OC_RSO** u Monomando empotrado para lavabo, referencia 342001ONC de la serie Tzar de Ramón Soler. Con placa. Oro cepillado - Serie Tzar de Ramón Soler
Precio: 547.80
Grifo de lavabo empotrado mural con placa metálica, oro cepillado de alta resistencia por su tratamiento PVD, sistema S2 de ahorro de agua del 50%, limitador de temperatura y sistema anticorrosión patentado Código EAN: 8428506024856
