# Monomando de columna para baño, referencia 368503S de la serie Alexia de Ramón Soler. Sin equipo de ducha. Cromo - Serie Alexia de Ramón Soler

- Propiedad del archivo: CONSTRUNARIO
- Formato: FIEBDC-3/2012
- Programa: Construnario Versión 3.51
- Fecha de los precios: 19/03/2024
- Divisa: EUR

**368503S_RSO** u Monomando de columna para baño, referencia 368503S de la serie Alexia de Ramón Soler. Sin equipo de ducha. Cromo - Serie Alexia de Ramón Soler
Precio: 766.60
Grifo de pie para bañera de línea esbelta, con sistema de anclaje al suelo resistente, cromado Diamond Finish Código EAN: 8428506033544
