# Soporte de pared para ducha, metálico, referencia 372602OC de Ramón Soler. Metálico. Oro cepillado - Soportes de Ramón Soler

- Propiedad del archivo: CONSTRUNARIO
- Formato: FIEBDC-3/2012
- Programa: Construnario Versión 3.51
- Fecha de los precios: 20/03/2024
- Divisa: EUR

**372602OC_RSO** u Soporte de pared para ducha, metálico, referencia 372602OC de Ramón Soler. Metálico. Oro cepillado - Soportes de Ramón Soler
Precio: 76.30
Soporte a pared orientable para teleducha redondo metálico, oro cepillado de alta resistencia por su tratamiento PVD Código EAN: 8428506026737
