# Sifón cromado, referencia 3790 de Ramón Soler - Inversores, llaves de paso y válvulas de Ramón Soler

- Propiedad del archivo: CONSTRUNARIO
- Formato: FIEBDC-3/2012
- Programa: Construnario Versión 3.51
- Fecha de los precios: 19/03/2024
- Divisa: EUR

**3790_RSO** u Sifón cromado, referencia 3790 de Ramón Soler - Inversores, llaves de paso y válvulas de Ramón Soler
Precio: 59.00
• 1 entrada R 1” 1/4. • Extensible de 60 mm a 130 mm • Material latón cromado • Cromado: 15 micras de espesor de níquel, 0.3 micras de cromo Código EAN: 8428506989605
