# Columna monomando para bañera, referencia 398503S de la serie Odisea de Ramón Soler. Cromo - Serie Odisea de Ramón Soler

- Propiedad del archivo: CONSTRUNARIO
- Formato: FIEBDC-3/2012
- Programa: Construnario Versión 3.51
- Fecha de los precios: 19/03/2024
- Divisa: EUR

**39C307496** u Columna monomando para bañera, referencia 398503S de la serie Odisea de Ramón Soler. Cromo - Serie Odisea de Ramón Soler
Precio: 791.60
Columna monomando para bañera, referencia 398503S de la serie Odisea de Ramón Soler. Cromo
