# Monomando de baño-ducha, referencia 570502BTNM de la serie New Fly de Ramón Soler. Con sistema S2, con equipo de ducha. 3 funciones - Serie New Fly de Ramón Soler

- Propiedad del archivo: CONSTRUNARIO
- Formato: FIEBDC-3/2012
- Programa: Construnario Versión 3.51
- Fecha de los precios: 19/03/2024
- Divisa: EUR

**570502BTNM_RSO** u Monomando de baño-ducha, referencia 570502BTNM de la serie New Fly de Ramón Soler. Con sistema S2, con equipo de ducha. 3 funciones - Serie New Fly de Ramón Soler
Precio: 303.00
Monomando de baño-ducha, referencia 570502BTNM de la serie New Fly de Ramón Soler. Con sistema S2, con equipo de ducha. 3 funciones Cartucho cerámico Ø35 mm Sistema Termostop Block de limitación de la temperatura máxima del agua caliente Sistema de ahorro de agua S2 (disponible C2 en algunos modelos) mediante la apertura de la manecilla en dos fases. Caudal a 3 bar: 12l/min en salida ducha y 20 l/min en salida baño. Nivel acústico a 3 bar: < 20 dB. Cromado latón: 15 micras de espesor de níquel, 0.3 micras de cromo. Resiste presiones estáticas ? 10 bar y golpes de ariete de 25 bar. Temperatura recomendada de agua caliente 55°C. Temperatura máxima de uso 65°C. Máximo 1h a 90°C. Presión de uso entre 1-5 bar. Recomendada 3 bar. Conjunto grifo de baño con teleducha BTMN massage de 3 posiciones anti-cal, flexo y soporte, negro mate de alta resistencia por su tratamiento electrostático sobre galvanizado Código EAN: 8428506035814
