# Monomando profesional para peluquerías, referencia 572201 de la serie New Fly de Ramón Soler. Sistema S2. Rociador en ABS y flexible de 1250 mm - Serie New Fly de Ramón Soler

- Propiedad del archivo: CONSTRUNARIO
- Formato: FIEBDC-3/2012
- Programa: Construnario Versión 3.51
- Fecha de los precios: 19/03/2024
- Divisa: EUR

**572201_RSO** u Monomando profesional para peluquerías, referencia 572201 de la serie New Fly de Ramón Soler. Sistema S2. Rociador en ABS y flexible de 1250 mm - Serie New Fly de Ramón Soler
Precio: 184.30
Monomando profesional para peluquerías, referencia 572201 de la serie New Fly de Ramón Soler. Sistema S2. Rociador en ABS y flexible de 1250 mm Cartucho cerámico Ø40 mm. Sistema de ahorro de agua S2 mediante la apertura de la manecilla en dos fases. Sistema Termostop Block de limitación temperatura máxima del agua caliente. Caudal a 3 bar: 12 l/min Cromado latón: 15 micras de espesor de níquel, 0.3 micras de cromo. Resiste presiones estáticas ? 10 bar y golpes de ariete de 25 bar. Temperatura recomendada de agua caliente 55°C. Temperatura máxima de uso 65°C. Máximo 1h a 90°C. Presión de uso entre 1-5 bar. Recomendada 3 bar. Grifo para peluquería con equipo de ducha, cromado Diamond Finish, sistema S2 de ahorro de agua del 50%, limitador de temperatura y sistema anticorrosión patentado Código EAN: 8428506035562
