# Barra de ducha cuadrada sin accesorios, referencia 776001S de Ramón Soler - Barras de ducha de Ramón Soler

- Propiedad del archivo: CONSTRUNARIO
- Formato: FIEBDC-3/2012
- Programa: Construnario Versión 3.51
- Fecha de los precios: 19/03/2024
- Divisa: EUR

**776001S_RSO** u Barra de ducha cuadrada sin accesorios, referencia 776001S de Ramón Soler - Barras de ducha de Ramón Soler
Precio: 121.60
Barra de ducha semiredonda de 70cm, con fijación a pared resistente, cromado de alta resistencia Diamond Finish Código EAN: 8428506021930
