# Bimando de lavabo con caño giratorio 190mm, referencia 910102NM de la serie Adagio de Ramón Soler. Negro mate - Serie Adagio de Ramón Soler

- Propiedad del archivo: CONSTRUNARIO
- Formato: FIEBDC-3/2012
- Programa: Construnario Versión 3.51
- Fecha de los precios: 19/03/2024
- Divisa: EUR

**910102NM** u Bimando de lavabo con caño giratorio 190mm, referencia 910102NM de la serie Adagio de Ramón Soler. Negro mate - Serie Adagio de Ramón Soler
Precio: 392.70
Grifo de lavabo bimando con maneta en forma de aspa, caño 190mm y giratorio 360º, negro mate de alta resistencia por su tratamiento electrostático sobre galvanizado Código EAN: 8428506061103
