# Grifo termostático de ducha, referencia 913401SOC de la seria adagio de Ramón Soler. Oro cepillado - Serie Adagio de Ramón Soler

- Propiedad del archivo: CONSTRUNARIO
- Formato: FIEBDC-3/2012
- Programa: Construnario Versión 3.51
- Fecha de los precios: 19/03/2024
- Divisa: EUR

**913401SOC** u Grifo termostático de ducha, referencia 913401SOC de la seria adagio de Ramón Soler. Oro cepillado - Serie Adagio de Ramón Soler
Precio: 538.50
Grifo termostático de ducha, manetas en forma de aspa con inversor integrado, sistemas termostop limitador de temperatura, hotblock antiquemaduras, anticorrosión patentado y oro cepillado de alta resistencia por su tratamiento PVD Código EAN: 8428506061394
