# Codo salida de agua 1/2, referencia 9990 de Ramón Soler - Inversores, llaves de paso y válvulas de Ramón Soler

- Propiedad del archivo: CONSTRUNARIO
- Formato: FIEBDC-3/2012
- Programa: Construnario Versión 3.51
- Fecha de los precios: 19/03/2024
- Divisa: EUR

**9990_RSO** u Codo salida de agua 1/2, referencia 9990 de Ramón Soler - Inversores, llaves de paso y válvulas de Ramón Soler
Precio: 36.20
• Cromado latón: 15 micras de espesor de níquel, 0,3 micras de cromo. • Temperatura recomendada de agua caliente 55°C. Temperatura máxima de uso 65°C. Máximo 1h a 90°C. • Cumple con los requisitos de resistencia a la corrosión realizados según las exigencias de la Norma Europea EN 248 Código EAN: 8428506017810
