# Kit monomando empotrado, referencia K1818013 de la serie Titanium de Ramón Soler. 1 vía, con rociador ABS mural Ø240 mm - Serie Titanum de Ramón Soler

- Propiedad del archivo: CONSTRUNARIO
- Formato: FIEBDC-3/2012
- Programa: Construnario Versión 3.51
- Fecha de los precios: 19/03/2024
- Divisa: EUR

**K1818013_RSO** u Kit monomando empotrado, referencia K1818013 de la serie Titanium de Ramón Soler. 1 vía, con rociador ABS mural Ø240 mm - Serie Titanum de Ramón Soler
Precio: 171.90
Kit monomando empotrado, referencia K1818013 de la serie Titanium de Ramón Soler. 1 vía, con rociador ABS mural Ø240 mm Cartucho cerámico Ø35 mm Sistema Termostop Block de limitación de la temperatura máxima del agua caliente. Sistema de ahorro de agua S2 mediante la apertura de la manecilla en dos fases. Caudal a 3 bar: 26 l/min Nivel acústico a 3 bar: < 20 dB. Conjunto grifo de ducha empotrado de 1 vía con rociador mural ABS hidrooxigenado de Ø240mm, sistema S2 de ahorro de agua del 50%, limitador de temperatura Código EAN: 8428506018626
