# Douche ronde Ø 200 mm Système anticalcaire - Rociadores de Ramón Soler

- Propriété du fichier: CONSTRUNARIO
- Format: FIEBDC-3/2012
- Logiciel: Construnario Versión 3.51
- Date des prix: 19/03/2024
- Devise: EUR

**RB200_RSO** u Douche ronde Ø 200 mm Système anticalcaire - Rociadores de Ramón Soler
Prix: 644.80
• Alimentation de G1/2"" • Material Acero inoxidable • Pression d’utilisation 1-5 bar, recommandée à 3 bar • Chromé laiton : épaisseur du nickel : 15 microns, épaisseur du chrome : 0,3 microns. Essais réalisé selon les exigences d'étanchéité, flexion torsion, dispersion du jet, résistence mécanique, débit et corrosion, selons les exigences de la norme Européenne EN 1112 et EN-248 Código EAN: 8428506007040
