# Termostático de ducha con equipo de ducha de la serie Termotech de Ramón Soler. Cromado - Serie Termotech de Ramón Soler

- Propiedad del archivo: CONSTRUNARIO
- Formato: FIEBDC-3/2012
- Programa: Construnario Versión 3.51
- Fecha de los precios: 15/04/2024
- Divisa: EUR

**RSO_96G305383** u Termostático de ducha con equipo de ducha de la serie Termotech de Ramón Soler. Cromado - Serie Termotech de Ramón Soler
Precio: 1268.50
Termostático de ducha con equipo de ducha Código EAN: 8428506053832
