# Monomando para bidé de la serie Titanium de Ramón Soler. Válvula automática 11/4 ref. 1169 latón - Serie Titanium de Ramón Soler

- Propiedad del archivo: CONSTRUNARIO
- Formato: FIEBDC-3/2012
- Programa: Construnario Versión 3.51
- Fecha de los precios: 15/04/2024
- Divisa: EUR

**RSO_180302VA1169** u Monomando para bidé de la serie Titanium de Ramón Soler. Válvula automática 11/4 ref. 1169 latón - Serie Titanium de Ramón Soler
Precio: 68.30
Grifo monomando para bidé con válvula automática de acero inoxidable 1¼", con sistema Tool Free patentado para una fijación rápida y segura, limitador de temperatura, sistema S2 de ahorro de agua del 50% y anticorrosión patentado, cromado de alta resistencia Diamond Finish
